# Erneuerung Glasdachkonstruktion - Metallbauarbeiten
Angebotsaufforderung (GAEB DA XML 3.2, DA83)
Projekt: 137259-1
Währung: EUR
Auftraggeber: Bundesagentur für Arbeit, RIM Dortmund, vertreten durch:
Ausführungsort: Agentur für Arbeit Dortmund, Steinstraße 39, 44147 Dortmund
Erstellt mit: BUILDUP, BUILDUP v30.0.0.0, 29.01.2026

## 000 Erneuerung Glasdachkonstruktion - Metallbauarbeiten

*Hinweis: Vorbermerkungen*
Bauvorhaben
Agentur für Arbeit Dortmund
Gebäude Steinstraße 39 / Kurfürstenstraße
44147 Dortmund

Umfang der Maßnahme
Gegenstand dieser Ausschreibung ist die Erneuerung von zwei bestehenden Glasüberdachungen innerhalb desselben Gebäudekomplexes, jeweils über folgenden Treppenhäusern:
- Treppenhaus 3 (TH 3)
  Lage: Steinstraße
- Treppenhaus 4 (TH 4)
  Lage: Kurfürstenstraße

Die Leistungen sind für beide Treppenhäuser vollständig, gleichwertig und funktionsfähig auszuführen, soweit im Leistungsverzeichnis nichts Abweichendes geregelt ist.

Fläche der Glaskonstruktion
Die zu erneuernde Glaskonstruktion ist als kreisförmige Verglasungsfläche innerhalb eines Baukörpers mit einem Durchmesser von ca. 4,90 m ausgebildet.
Die daraus resultierende Glasfläche beträgt ca. 18,9 m².
Die Verglasung ist mehrfeldrig und segmentiert und an eine bestehende Stahlunterkonstruktion angeschlossen. Die Erneuerung umfasst die vollständige Glasfläche einschließlich der Rand- und Anschlussbereiche.

Vorbemerkungen - Allgemeine Hinweise zur Bauausführung
Es gilt für dieses Leistungsverzeichnis die VOB Teil C in der jeweils gültigen Fassung.
Alle dort definierten Regelungen, Normen und technischen Anforderungen sind einzuhalten.

Bei dem Bauvorhaben handelt es sich um die Erneuerung von zwei bestehenden Glasdachkonstruktionen über Treppenhaus 3 (Lage Steinstraße) und Treppenhaus 4 (Lage Kurfürstenstraße) eines im Betrieb befindlichen Gebäudes. Der Gebäudebetrieb wird während der Bauzeit fortgeführt.

Der Auftragnehmer hat sämtliche baubetrieblichen, logistischen und sicherheitsrelevanten Einschränkungen bei der Kalkulation seiner Einheitspreise zu berücksichtigen. Hierzu zählen insbesondere eingeschränkte Zugänglichkeiten, innerbetriebliche Abläufe, zeitliche Abstimmungen mit dem Auftraggeber sowie Arbeiten in und über genutzten Verkehrsflächen.
Alle zur ordnungsgemäßen Ausführung erforderlichen Nebenleistungen, auch wenn sie nicht ausdrücklich einzeln aufgeführt sind, gelten als mit den Einheitspreisen abgegolten.
Dem Auftragnehmer wird empfohlen, sich vor Angebotsabgabe über die örtlichen Gegebenheiten beider Treppenhäuser (TH 3 und TH 4), insbesondere Dachzugänglichkeit, Bestandskonstruktionen, Anschlussdetails, Maßtoleranzen sowie logistische Rahmenbedingungen, zu informieren.
Nachforderungen aufgrund fehlender Ortskenntnis sind ausgeschlossen.

Hinweise zu Demontage, Entsorgung und Containern
Soweit Leistungen als Demontage oder Erneuerung bestehender Bauteile beschrieben sind, umfasst die vertragliche Leistung auch:
- geordnete, weitestgehend zerstörungsfreie Demontage,
- sortenreine Trennung der Materialien,
- Verladen, Abtransport,
- Stellen, Vorhalten und Abfahren der erforderlichen Container,
- ordnungsgemäße Entsorgung einschließlich aller Gebühren und Entsorgungsnachweise.

Diese Leistungen sind für Treppenhaus 3 (Steinstraße) und Treppenhaus 4 (Kurfürstenstraße) vollständig zu erbringen.

Schnittstellen, Abgrenzungen und Klarstellungen
Gerüst
Die Gerüststellung erfolgt bauseits durch ein anderes Gewerk und ist nicht Bestandteil dieser Ausschreibung.

Fassade / Dachabdichtung
Fassadenarbeiten sowie Dachabdichtungsarbeiten außerhalb der jeweiligen Glasdachkonstruktionen sind nicht Bestandteil dieser Ausschreibung und werden bauseits ausgeführt.

RWA / Ansteuerung / Mechanik (Bestand)
Die vorhandene RWA-Mechanik der jeweiligen Treppenhäuser (TH 3 und TH 4), einschließlich Antriebseinheiten, Steuerung, Verkabelung und Auslöseelementen, wird weiterverwendet.
Bestandteil dieser Ausschreibung sind:
- die bauliche und konstruktive Integration der vorhandenen RWA-Öffnungselemente in die neuen Glasdachkonstruktionen,
Nicht Bestandteil dieser Ausschreibung sind:
- Lieferung neuer Antriebseinheiten,
- Steuerzentralen,
- Sensorik (z. B. Wind-, Regen-, Rauchmelder),
- elektrische Arbeiten,
Diese Leistungen verbleiben vollständig bauseits.

Aufmass, Toleranzen, Abnahme

Maßtoleranzen Bestand
Maßabweichungen der Bestandsöffnungen und angrenzender Bauteile bis zu ± 20 mm gelten als bauwerksüblich und sind mit den Einheitspreisen abgegolten.
Hieraus ergibt sich kein Anspruch auf Mehrvergütung.

Abnahme
Die Abnahme der Leistung umfasst die bauliche, konstruktive und mechanische Funktionsfähigkeit der Glasdachkonstruktionen über Treppenhaus 3 und Treppenhaus 4 einschließlich der Öffnungselemente.
RWA-Funktionsprüfungen und elektrische Abnahmen erfolgen bauseits.

Wartungsfreundlichkeit
Die Glasdachkonstruktionen sind wartungs- und reinigungsfreundlich auszubilden.
Wartungs-, Reinigungs- oder Zugangskonzepte sind nicht Bestandteil dieser Ausschreibung.

Grundsatz zur Lesart
Alle nachfolgenden Positionstexte gelten jeweils für Treppenhaus 3 (Lage Steinstraße) und Treppenhaus 4 (Lage Kurfürstenstraße), sofern nicht ausdrücklich anders angegeben.

*Hinweis: Lage*
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
*Hinweis: Glasdach Bestand*
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
### 1 Baustelleneinrichtung

**1.1 Baustelleneinrichtung**
Einrichten, Vorhalten, Betreiben und Räumen der vollständigen Baustelleneinrichtung für die Durchführung sämtlicher Leistungen zur Erneuerung der Glasdachkonstruktionen über Treppenhaus 3 und Treppenhaus 4.
Der Leistungsumfang umfasst insbesondere, jedoch nicht abschließend:
- Einrichtung der Arbeits-, Montage- und Sicherheitsbereiche auf dem Dach sowie in den Übergabebereichen
- Herstellung und Vorhaltung der erforderlichen Verkehrs- und Arbeitssicherungen gemäß Unfallverhütungsvorschriften
- Schutz vorhandener Bauteile, Dachflächen, Entwässerungseinrichtungen sowie angrenzender Fassaden- und Innenbereiche vor Beschädigung und Verschmutzung
- Koordination der Anlieferung von Materialien, Verglasungen und Bauteilen einschließlich zeitlicher Abstimmung mit dem Auftraggeber
- Vorhaltung der Baustelleneinrichtung für die gesamte Dauer der Ausführung einschließlich aller Neben-, Warte- und Stillstandszeiten

Die Baustelleneinrichtung ist so zu bemessen und zu organisieren, dass der laufende Gebäudebetrieb möglichst wenig beeinträchtigt wird.
Menge: 1,000 psch

**1.2 Stellen, Vorhalten und Abfahren von Containern**
Bereitstellen, Vorhalten, Bedienen sowie Abfahren geeigneter Container zur Aufnahme sämtlicher im Zuge der Demontage- und Montagearbeiten anfallenden Abfälle für beide Treppenhäuser.
Der Leistungsumfang umfasst:
- Auswahl geeigneter Containerarten (z. B. für Glas, Metall, gemischte Bauabfälle)
- Stellen der Container an vom Auftraggeber freigegebenen Standorten
- Vorhalten der Container für die Dauer der jeweiligen Rückbau- und Montagearbeiten
- Ordnungsgemäße Befüllung unter Einhaltung der Abfalltrennung
- Abtransport und fachgerechte Entsorgung gemäß Kreislaufwirtschaftsgesetz
- Vorlage aller erforderlichen Entsorgungs- und Wiegescheine
Alle Entsorgungs- und Transportkosten sind mit dem Einheitspreis abgegolten.
Menge: 1,000 psch

### 2 Demontage- und Rückbauarbeiten

**2.1 Demontage bestehende Glasdachkonstruktionen**
Fachgerechte, geordnete Demontage der bestehenden Glasdachkonstruktionen über Treppenhaus 3 und Treppenhaus 4 einschließlich aller hierzu erforderlichen Nebenleistungen.
Der Leistungsumfang umfasst insbesondere:
- Ausbau der vorhandenen Verglasung unter Beachtung der Arbeitssicherheitsvorschriften
- Rückbau der bestehenden Aluminium-Unterkonstruktion einschließlich Befestigungs- und Verbindungsmittel
- Sortenreine Trennung der ausgebauten Materialien
- Transport der Abbruchmaterialien zu den bereitgestellten Containern
- Temporäre Sicherung der offenen Dachöffnungen bis zur Herstellung des provisorischen Wetterschutzes

Die Demontage ist so auszuführen, dass angrenzende Bauteile, Dachabdichtungen und Bestandskonstruktionen nicht beschädigt werden.
Menge: 2,000 St

### 3 Provisorischer Wetterschutz

**3.1 Provisorischer Wetterschutz während der Umbauphase**
Liefern, herstellen, montieren, vorhalten und rückbauen eines provisorischen Wetterschutzes für die Dachöffnungen von Treppenhaus 3 und Treppenhaus 4 im Zeitraum zwischen Demontage der Bestandsdächer und vollständiger Fertigstellung der neuen Glasdachkonstruktionen.
Der Leistungsumfang umfasst:
- Herstellung eines regendichten, windstabilen Schutzes
- Sicherstellung der temporären Dichtheit der Gebäudehülle
- Befestigung ohne dauerhafte Beschädigung angrenzender Bauteile
- Vorhaltung über die erforderliche Dauer der Umbauphase
- Vollständiger Rückbau nach Abschluss der Montagearbeiten

Der Wetterschutz ist so auszubilden, dass der Innenbereich des Gebäudes jederzeit vor Witterungseinflüssen geschützt ist.
Menge: 2,000 St

### 4 Planungsleistungen

**4.1 Werk- und Montageplanung**
Erstellung der vollständigen Werk- und Montageplanung für die Glasdachkonstruktionen über Treppenhaus 3 und Treppenhaus 4.
Die Leistung umfasst insbesondere:
- prüffähige Werk- und Detailzeichnungen
- Darstellung aller Anschluss- und Übergangsdetails
- Maßkoordination mit den Bestandsöffnungen
- Abstimmung der Konstruktion auf die vorhandene RWA-Mechanik
- Erstellung und Vorlage der Unterlagen zur Freigabe durch den Auftraggeber
Menge: 1,000 psch

**4.2 Statischer Nachweis der Glasdachkonstruktionen**
Nachweis der statischen Tragfähigkeit der gelieferten und montierten Glasdachkonstruktionen über Treppenhaus 3 und Treppenhaus 4 einschließlich der Verglasung.
Der Leistungsumfang umfasst insbesondere:
- statischen Nachweis für Eigen-, Schnee- und Windlasten,
- Nachweis der Tragfähigkeit und Gebrauchstauglichkeit der Aluminium-Konstruktion,
- Glasstatik gemäß DIN 18008 einschließlich Durchsturzsicherheit nach DIN 18008-6,
- Berücksichtigung der konstruktiven Randbedingungen des Bestands.

Die statischen Nachweise sind prüffähig, objektspezifisch und auf die tatsächlich ausgeführte Konstruktion bezogen zu erstellen und dem Auftraggeber rechtzeitig zur Verfügung zu stellen.
Die Leistung stellt keine gesonderte Planungsleistung, sondern einen integralen Bestandteil der Ausführungsleistung dar.
Menge: 1,000 psch

### 5 Lieferung und Montage Glas-Dachkonstruktionen

**5.1 Aluminium-Glasdachkonstruktionen**
Liefern, montieren und ausrichten von zwei thermisch getrennten Glasdachkonstruktionen als Pultdächer über Treppenhaus 3 (Steinstraße) und Treppenhaus 4 (Kurfürstenstraße).
Der Leistungsumfang umfasst insbesondere:
- Aluminium-Pfosten-Riegel-System für Glasdächer
- Dachneigung ca. 6°
- Aufsatzkonstruktion auf bauseitiger Unterkonstruktion
- Mehrstufiges Dichtungssystem mit integrierter Entwässerung
- Umlaufende Anschluss- und Traufverblechungen
- Ausführung durchsturzsicher gemäß DIN 18008-6
- Konstruktion kompatibel zur vorhandenen RWA-Mechanik

Die Montage hat maß- und fluchtgerecht sowie spannungsfrei zu erfolgen.
Menge: 2,000 St

### 6 Verglasungsarbeiten

**6.1 Wärmeschutzverglasung**
Liefern und einbauen einer Wärmeschutzverglasung für die Glasdachkonstruktionen.
Verglasungsaufbau u. a.:
- 2-fach Wärmeschutzisolierglas
- Innen VSG, außen ESG
- Ug-Wert ≤ 1,1 W/(m²K)
- Warmer Randverbund
- Widerstand gegen Flugfeuer B roof (t1)
Menge: 2,000 St

**6.2 Zulage Sonnenschutzverglasung**
Zulage zur Hauptposition für Sonnenschutzverglasung
Verglasung: 2-fach Sonnenschutzisolierglas 60/30 neutral, mit folgenden Eigenschaften:
Aufbau:
- Verbundsicherheitsglas innen,
- Scheibenzwischenraum und ESG außen,
- Glasstärke nach statischer Erfordernis.
- Abweichung der Spektraldaten bis zu 5% möglich
- Widerstand gegen Flugfeuer von außen B,roof(t1) nach EN 13501-5
- Ug = ca. 1 W/(m²K)
- Lichttransmission: 59 %
- Gesamtenergiedurchlass: 32 %
- Zulage f. Verglasung 2-fach 60/30 ESG
Menge: 2,000 St

### 7 RWA-Öffnungselemente (Bestand)

**7.1 Integration vorhandener RWA-Mechanik**
Mechanische Integration der RWA-Öffnungselemente aus den Bestandsdächern in die neuen Glasdachkonstruktionen.
Der Leistungsumfang umfasst:
- mechanische Einbindung in das neue Dachsystem
- Sicherstellung der freien Beweglichkeit
- Erhalt der bestehenden RWA-Funktion
Menge: 2,000 St

### 8 Hebe- und Montagehilfen

**8.1 Krangestellung inkl. Genehmigungen und Verkehrssicherung**
Bereitstellung, Auf- und Abbau, Vorhaltung sowie Einsatz eines geeigneten Autokrans für die Demontage und Montage der Glasdachkonstruktionen über Treppenhaus 3 (Steinstraße) und Treppenhaus 4 (Kurfürstenstraße), einschließlich Bedienpersonal.

Der Leistungsumfang umfasst:
- Stellung, Umsetzen und Rückbau des Autokrans für beide Treppenhäuser
- Berücksichtigung aller Neben-, Warte- und Stillstandszeiten
- Beantragung und Einholung aller erforderlichen Genehmigungen zur temporären Nutzung öffentlicher Verkehrs- und Gehwegflächen
- Lieferung, Auf- und Abbau, Vorhaltung und Rückbau der erforderlichen Absperr- und Verkehrssicherungsmaßnahmen gemäß geltenden Vorschriften
- Absicherung der öffentlichen und internen Verkehrs- und Arbeitsbereiche während der Kran- und Montagearbeiten

Alle für die ordnungsgemäße Durchführung erforderlichen Nebenleistungen, Gebühren, Abgaben sowie Sicherungsmaßnahmen sind mit dem Einheitspreis abgegolten.
Menge: 1,000 psch

### 9 Abschlussleistungen

**9.1 Funktionsprüfung und Übergabe**
Durchführung der mechanischen Funktionsprüfung der Glasdachkonstruktionen, einschließlich Öffnungselemente sowie Übergabe an den Auftraggeber.
Menge: 1,000 psch

### 10 Stundenlohnarbeiten

**10.1 Lohnarbeiterstunden (Hilfsarbeiter)**
Ausführung unterstützender Tätigkeiten, die zur Durchführung von fachlichen Arbeiten erforderlich sind und nicht durch Fachkräfte erfolgen müssen, sofern durch den Auftraggeber ausdrücklich angeordnet.
Einschließlich aller notwendigen Handreichungen, Reinigungsarbeiten, Transporthilfen, Ausräum- und Sicherungsarbeiten sowie vergleichbarer Tätigkeiten.
Hilfsarbeiter
Menge: 10,000 h

**10.2 Lohnarbeiterstunden (Facharbeiter)**
Ausführung von Stundenlohnarbeiten gemäß vorheriger schriftlicher Anordnung des Auftraggebers.
Tätigkeiten umfassen alle fachlichen Arbeiten im Bereich Boden-, Ausbau- oder Montageleistungen, die nicht über die ausgeschriebenen Positionen abrechenbar sind.
Einschließlich sämtlicher Nebenleistungen, Werkzeuge und Hilfsmittel, die für die fachgerechte Leistungserbringung erforderlich sind.
Facharbeiter
Menge: 5,000 h

**10.3 Meisterstunden (Handwerksmeister / Fachbauleiter des AN)**
Ausführung fachbezogener, technisch qualifizierter Leistungen, die die besondere Expertise eines Meisters erfordern und nicht als Aufsichtsfunktion verstanden werden.
Beispiele:
- fachtechnische Begleitung komplexer Einbausituationen,
- qualifizierte Bewertung von Bestandssituationen,
- Durchführung oder Kontrolle notwendiger Funktionsprüfungen,
- fachliche Mitwirkung bei Abnahmen oder technischen Klärungen.
Nicht vergütet werden allgemeine Aufsichts-, Koordinations- oder Organisationsleistungen des Auftragnehmers.
Eine Vergütung erfolgt nur nach ausdrücklicher Anordnung des Auftraggebers.
Meister
Menge: 3,000 h
